# W-P_2_maxit_Muster-LVs_IP_Altbau
Leistungsbeschreibung (GAEB 90, DA81)
Währung: EUR

## W-P_2-04_maxit_renoline_Duennlagenputz_a
Datum: 08.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 INNENPUTZ

#### 01.01 PUTZGRUNDVORBEREITUNG

**01.01.0010 Abwaschen und Reinigen**
vorhandener, wasserlöslicher Anstrichen und
Verschmutzungen an Decken und Wänden
Geschosshöhe bis ........... m
Einheit: m2

**01.01.0020 Trockenreinigung durch Abkehren**
mit Stahlbesen. Staub mit Druckluft oder durch Absaugen
entfernen.
Einheit: m2

**01.01.0030 Nassreinigung**
mit Hochdruckreiniger.
Einheit: m2

**01.01.0040 Schuttbeseitigung**
Zwischenlagerung und Abfuhr in Schuttmulde mit
............. m3 Inhalt inkl. Gebühren.
Einheit: m3

**01.01.0050 Deckenstöße von Fertigteilen (Gips)**
bei Filigranplattendecken bündig schließen.

Produkte:  maxit multi 280
Einheit: lfm

**01.01.0060 Deckenstöße von Fertigteilen (Kalk-Zement)**
bei Filigranplattendecken bündig schließen.

Produkte:  maxit multi 280
Einheit: lfm

**01.01.0070 Gipshaftbrücke (Haftgrund)**
für gipshaltige Putze auf Beton, extrudiertem
Polystyrol (Styrodur u.ä.), satt gerollt oder gestriche

Produkt:  maxit prim 2010 Gips-Haftgrund
Einheit: m2

#### 01.02 PUTZPROFILE

**01.02.0010 Gewebeeckwinkel**
liefern und einbauen.
Mineralischen Dünnlagenputz entsprechend der
Gewebebreite vollflächig aufziehen. Gewebeeckwinkel mit
Kunststoffeckprofil lot- und fluchtgerecht in den
Mörtel einarbeiten.

Produkte:  maxit Gewebeeckwinkel
maxit multi 280 Dünnlagenputz
Einheit: lfm

**01.02.0020 Gewebe-Anputzleisten**
liefern und einbauen. Auf angrenzende Bauteile wie z.B.
Türen, Fenster, etc. selbstklebende
U-Profil-Anputzleisten lot- und fluchtrecht anbringen.
Die Schichtstärke des Dünnlagenputzes ist so zu wählen,
dass die Endbeschichtung mit dem U-Profil abschließt.
Anwendungsbereich: Für Baukörperanschlüsse bis max.
2,50m Einzellänge.

Produkt:  ___maxit Gewebeanputzleiste Ideal 4x4
  ___maxit T-FAL Gewebeanputzleiste mit
Dichtlippe
  ___maxit Phantom Gewebeanputzleiste mit
Schattenfuge
Einheit: lfm

**01.02.0030 Abschlussprofil**
Kunststoffprofil mit integriertem Armierungsgewebe als
Putzabschluss liefern und lot- und fluchtgerecht
einbauen.

Produkt:  maxit Putzabschlussprofil
Einheit: lfm

**01.02.0040 Gewebe-Dehnfugenprofil**
liefern und lot- und fluchtgerecht anbringen.

Produkt:  maxit Universal Dehnfugenprofil
Einheit: lfm

#### 01.03 DÜNNLAGENPUTZ

**01.03.0010 Deckenputz auf Betondecken (Zement)**
Mörtelgruppe CS IV nach EN 998-1 (MG III) als
Dünnlagenputz  auf Betondecken und
Treppenlauf-Untersichten ca. 5 mm dick, fluchtrecht
hergestellt als Filzputz.

Produkt:  maxit multi 280 Dünnschichtputz
Einheit: m2

**01.03.0020 Deckenputz auf Betondecken (Gips)**
Mörtelgruppe C6 nach EN 13279-1  (MG PIVa) als
Dünnlagenputz auf mit maxit prim 2010 Gips-Haftgrund
vorbereitete Betondecken und Treppenlauf-Untersichten
ca. 3 - 5 mm dick, fluchtrecht hergestellt als
Glättputz.

Produkt:  maxit ip 202 Gips-Dünnlagenputz
Einheit: m2

**01.03.0030 Wandputz auf Beton und Plansteine (Zement)**
Mörtelgruppe CS IV nach EN 998-1 (MG III) als
Dünnlagenputz auf Beton und Plansteinen aus
Kalksandstein ca. 5 mm dick, fluchtrecht hergestellt
als Filzputz

Produkt:  maxit multi 280 Dünnschichtputz
Einheit: m2

**01.03.0040 Wandputz auf Beton (Gips)**
Mörtelgruppe C6 nach EN 13279-1  (MG PIVa) als
Dünnlagen-Gipsputz auf mit maxit prim 2010
vorbereiteten Beton, 3 - 5 mm dick, fluchtrecht als
Glättputz.

Produkt:  maxit ip 202 Gips-Dünnlagenputz
Einheit: m2

**01.03.0050 Wandputz mit Varioputz (Gips)**
*** Bedarfsposition mit GB
Mörtelgruppe B4 nach EN 13279-1  (MG PIVa) als
Varioputz auf Plansteinmauerwerk aus Porenbeton /
Kalksandstein o.ä., 5 - 15 mm dick, fluchtrecht als
Glättputz.

Produkt:  maxit ip 222 Varioputz
Einheit: m2

**01.03.0060 Leibungen Dünnlagenputz**
Liefern und Auftragen von Dünnlagenputz wie zuvor
beschrieben im Bereich von Leibungen bei allen
Öffnungen (z.B. Fenster/Türen...).

Leibungstiefe: __ mm
Einheit: lfm

**01.03.0070 Zulage Mehrstärken**
zu Position .......................... für Mehrputz pro
5 mm Dicke
Einheit: m2

#### 01.04 FARBE INNEN

**01.04.0010 Haftsperrgrund**
Quarzsandgefülltes, lösemittelfreies Isoliermittel für
innen und außen zur Vorbehandlung von kritischen
Untergründen, die zum Verfärben bzw. Durchschlagen in
Beschichtungen führen können. Haftsperrgrund liefern
und nach Herstellervorschrift unverdünnt auftragen.

Produkt:  maxit prim 1010 Haftsperrgrund
Einheit: m2

**01.04.0020 Anstrich mit maxit airfresh Farbe**
maxit airfresh F Innenfarbe  mit dauerhaftem
Luftreinigungseffekt gegen Schadstoffe und Gerüche in
Innenräumen mit Lammfellrolle, Pinsel oder geeigneten
Spritzwerkzeugen gleichmäßig aufbringen.

Evt. erforderliche Untergrundvorbehandlung bei
kritischen Untergründen in separater Position.

Hinweis: Auf allen tragfähigen Untergründen im
Innenbereich, wie z.B. Edelputzflächen, geglättete
Putzflächen, Tapeten, ... .

Farbtöne nach maxit Farbkollektion.

airfresh Farbton:  _______________

Produkt:  maxit airfresh F Innenfarbe
Einheit: m2

**01.04.0030 Anstrich Silikatfarbe innen weiß**
mit Lammfellrolle, Pinsel oder geeigneten
Spritzwerkzeugen gleichmäßig aufbringen als
waschbeständiger Anstrich. Hoch
wasserdampfdurchlässige, lösungsmittelfreie und
geruchsarme Innenfarbe nach DIN 18363.

Produkt:  maxit Silikatfarbe I für innen, weiß
Einheit: m2

**01.04.0040 Anstrich Dispersionsfarbe innen weiß**
mit Lammfellrolle, Pinsel oder geeigneten
Spritzwerkzeugen gleichmäßig aufbringen. Hochwertige
Dispersions-Innenfarbe nach EN 13300 mit
Nassabriebbeständigkeit (Klasse 2) gemäß EN ISO 11998.

Produkt:  maxit Dispersionsfarbe I für innen, wei
Einheit: m2

**01.04.0050 Zulage Farbe hell eingefärbt**
Farbe wie vor beschrieben, jedoch in einem hellen
Farbton nach maxit Farbtonkarte eingefärbt.

Farbgruppe:  I

Farbton:  _______________
Einheit: m2

**01.04.0060 Zulage Farbe mittel eingefärbt**
Farbe wie vor beschrieben, jedoch in einem
mittelkräftigen Farbton nach maxit Farbtonkarte
eingefärbt.

Farbgruppe:  II

Farbton:  _______________
Einheit: m2

**01.04.0070 Zulage Farbe kräftig eingefärbt**
Farbe wie vor beschrieben, jedoch in einem kräftigen
Farbton nach maxit Farbtonkarte eingefärbt.

Farbgruppe:  III

Farbton:  _______________
Einheit: m2

**01.04.0080 Leibungen Anstrich**
Liefern und Auftragen eines Farbanstrichs wie zuvor
beschrieben im Bereich von Leibungen bei allen
Öffnungen (z.B. Fenster/Türen...).

Leibungstiefe: ___ mm

Farbanstrich:  _ einfach
  _ zweifach
Einheit: lfm

#### 01.05 RAPPORTARBEITEN

**01.05.0010 Facharbeiter Mittellohn**
vorhandener, wasserlöslicher Anstrichen und
Verschmutzungen an Decken und Wänden
Geschosshöhe bis ........... m
Einheit: Std

USt %: 19,00
